# BM Dreiborn, Hagefeld
Leistungsbeschreibung (GAEB DA XML 3.2, DA81)
Projekt: T-07-...
Währung: EUR
Erstellt mit: GXML Toolbox V3.3 R20220330, ORCA AVA 25.0.5 - Professional Edition 25.00.05, 30.04.2026

## 01 Tiefbauarbeiten Wasserverband

### Titel 00 Vorbemerkungen

*Hinweis: Allgemeines:*
Allgemeines:

"Der Auftragnehmer ist verpflichtet den Auftrag so auszuführen, dass das Gesetz über technische Arbeitsmittel, die maßgeblichen Unfallverhütungsvorschriften, andere Arbeitsschutzvorschriften, sowie im übrigen die ‘allgemein anerkannten sicherheitstechnischen und arbeitsmedizinischen Regeln‘ beachtet werden. Ebenso sichere Lösungen, die auch in technischen Lösungen anderer Mitgliedsstaaten ihren Niederschlag gefunden haben, sind nicht ausgeschlossen. Diese Verpflichtung ist Teil des Vertrages. Wird diese Regelung nicht beachtet, gilt der Auftrag als nicht ordnungsgemäß erfüllt. Schadensersatzansprüche wegen sich daraus ergebender Folgen bleiben vorbehalten."

Im übrigen gelten die nachfolgend aufgeführten Besonderen und Zusätzlichen Vertragsbedingungen und sind zu berücksichtigen und einzuhalten.

Die Lieferung der Materialien für die Wasserleitung (Rohre, Formstücke und Armaturen) sowie die Verlegung erfolgt durch den Wasserverband OLEFTAL in Hellenthal.

Alle sonstigen Baustoffe hat der Unternehmer zu liefern.

Hilfeleistungen beim Rohrtransport und -verlegung werden in den dafür vorgesehenen Positionen abgerechnet.

Zusätzliche Vertragsbedingungen

1.1 Der Auftragnehmer hat sich vor Angebotsabgabe über die Lage der Baustelle zu informieren, vom Zustand der Baustelle zu überzeugen, über die Zufahrtsmöglichkeiten, Lagerplätze und sonstige, die Preisbildung beeinflussende Faktoren zu unterrichten. Forderungen infolge Unkenntnis dieser Verhältnisse werden nicht anerkannt.

1.2 Die Abrechnung der im Leistungsverzeichnis aufgeführten Leistungen erfolgt auf Grundlage der angebotenen Einheitspreise und gemeinsam erstelltem Aufmaß.
Mehr- oder Minderleistungen im Verlauf der Baumaßnahme führen zu keiner Veränderung der vereinbarten Einheitspreise.

1.3 Die Kosten für die Heranführung von elektrischer Energie und Wasser sind vom Auftragnehmer zu tragen. Bei der Einrichtung dieser Anlagen sind die entsprechenden Richtlinien der zuständigen Versorgungsunternehmen einzuhalten. Die Kosten hierfür sind in die Einheitspreise einzukalkulieren.

Nach Abschluss der Rohbauarbeiten werden die Einrichtungen für die Verteilung von Baustrom und Wasser den Ausbaugewerken bis zur Beendigung der Baumaßnahme vorgehalten.

2 Die Bewachung der Baustelle und der Schutz der lagernden und bereits verarbeiteten Materialien obliegt dem Auftragnehmer. Hierzu zählen auch der Schutz vor Winterschäden, Grundwasser, Eis und Schnee.

2.1 Für vom Auftraggeber bereitgestellte Materialien haftet der Auftragnehmer vom Zeitpunkt der Übernahme an. Der Abruf der auftraggeberseitig bereitzustellenden Materialien hat durch den Auftragnehmer so rechtzeitig zu erfolgen, dass eine fristgerechte Bereitstellung gewährleistet wird. Überschüssige, dem Auftraggeber gehörende Materialien sind in einwandfreiem Zustand gegen Quittung an das Lager des Auftraggebers zurückzugeben.

Fehlende und mit Schäden behaftete Materialien werden dem Auftragnehmer zum jeweiligen Nettopreis zuzüglich Mehrwertsteuer bei der Schlussrechnung abgezogen.

Soweit dem Auftragnehmer Werkstoffe oder Materialien geliefert, vermittelt oder vorgeschrieben werden, übernimmt er mit ihrer Verarbeitung auch für deren Beschaffenheit die volle Garantie. Diese Bestimmung gilt nicht, wenn er erkennbare Mängel oder sonstige Bedenken schriftlich angezeigt hat oder wenn Mängel auch bei sorgfältiger fachmännischer Prüfung nicht zu erkennen waren.

3 Erachtet die örtliche Bauleitung oder der Auftraggeber es als erforderlich, dass die Arbeiten durch einen größeren Personaleinsatz durchgeführt werden sollen, damit Fertigstellungstermine eingehalten werden, so hat der Auftragnehmer innerhalb von zwei Tagen das ausreichende Personal zu stellen, ohne dass hierfür Kosten für den Auftraggeber entstehen.

3.1 Die örtliche Bauleitung setzt nach Bedarf Baubesprechungen an, an denen der Sachbearbeiter des Auftragnehmers, der mit allen erforderlichen Vollmachten versehen sein muss, teilzunehmen hat, ohne dass hieraus Kosten für den Auftraggeber entstehen. Sollte es der Baufortschritt erforderlich machen, dass Baubesprechungen in einem bestimmten Turnus angesetzt werden, so gilt vorgenanntes auch.

4 Flur- und Wegeschäden außerhalb des zur Verfügung gestellten Arbeitsraumes gehen zu Lasten des Auftragnehmers.

Dem Auftragnehmer wird empfohlen, vor Beginn der Baumaßnahme eine durchgängige Bestandsaufnahme des vorhandenen Zustandes der Trasse und der Umgebung (Gebäude, Mauern, Einfriedungen, Wegbefestigungen u.ä.) - zweckmäßigerweise per Video - durchzuführen, um ungerechtfertigte Schadensersatzansprüche Dritter abzuwenden.

4.1 Der Auftragnehmer muss sich davon überzeugen, ob in unmittelbarer Nähe von Baugruben und Gräben Vermessungspunkte (Grenzsteine, Bolzen, Markierungskreuze usw.) vorhanden sind. Diese sind abzusichern; ein Entfernen der Vermessungspunkte darf nur mit dem Einverständnis des Auftraggebers erfolgen.

Vermessungspunkte, die nach Beendigung der Bauarbeiten nicht wieder aufzufinden sind bzw. deren Lage verändert worden ist, werden zu Lasten des Auftragnehmers durch einen öffentlich bestellten Vermessungsingenieur wiederhergestellt.

4.2 Alle Arbeiten sind mit denen an der Gesamtbaumaßnahme Beteiligten so auszuführen und abzustimmen, dass ein reibungsloser Ablauf der Baumaßnahme gewährleistet ist. Schuldhafte Verzögerungen des Bauablaufes und der damit verbundenen Mehrleistungen und Kosten gehen zu Lasten des Verursachers.

Eine gegenseitige Gefährdung der Arbeitskräfte ist auszuschließen. In diesem Zusammenhang wird insbesondere auf die Beachtung des § 8 des Arbeitsschutzgesetzes hingewiesen.

Wird der Auftragnehmer durch andere, am Bauwerk gleichzeitig tätige Unternehmer an der ordnungsgemäßen Abwicklung seines Auftrages behindert, so hat er seine Ansprüche sofort schriftlich geltend zu machen. Später geltend gemachte Ansprüche werden nicht anerkannt.

4.3 Der verantwortliche Bauleiter nach § 58 der Landesbauordnung ist von dem AN der Rohbauarbeiten zu stellen und zu benennen. Die Ausbaufirmen übernehmen die ihrem Gewerk entsprechende Fachbauleitertätigkeit.

4.4 Gemäß "Richtlinien für die Sicherung von Arbeitsstellen an Straßen", Teil A, Punkt 1.4, Abs. (3) muss der Auftragnehmer einen Verantwortlichen benennen, der jederzeit direkten Zugriff auf die Arbeitsstelle vor Ort hat und über ausreichende Entscheidungsvollmachten im Rahmen des Adressaten der Verkehrsanordnung verfügt.

Der Verantwortliche des Auftragnehmers muss über die erforderlichen Fachkenntnisse gemäß MVAS 99 (Merkblatt über Rahmenbedingungen für erforderliche Fachkenntnisse zur Verkehrssicherung von Arbeitsstellen an Straßen) verfügen. Ein entsprechender Qualifikationsnachweis ist dem Auftraggeber auf Verlangen vorzulegen. Vor Baubeginn müssen die Angaben des Verantwortlichen dem Auftraggeber in folgenden Punkten vorliegen: Name, Anschrift, Telefon, Mobilnummer und Mail
Adresse '.........'.

5 Grundlage für die sach- und fachgerechte Ausführung des geforderten Leistungsumfanges sind die anerkannten Regeln der Technik sowie die anwendbaren Normen und Vorschriften in der bei Angebotsabgabe gültigen Fassung. Hierzu zählen insbesondere:

VOB, Teil C

DIN-Normen

VDE-Vorschriften

DVGW-Richtlinien und Merkblätter

UV-Vorschriften der zuständigen Berufsgenossenschaft
VDI-Richtlinien

Lagerbestimmungen für Grundwasserschutzzonen gemäß WHG

Lagerbestimmungen für wassergefährdende Stoffe gemäß WHG § 19 sowie VAwS und VV-VawS

DIN 4124 - Baugruben und Gräben; Böschungen, Arbeitsraumbreiten, Verbau

ZTV E-StB - Zusätzliche technische Vorschriften und Richtlinien für Erdarbeiten im Straßenbau

ZTV A-StB - Zusätzliche technische Vertragsbedingungen und Richtlinien für Aufgrabungen in Verkehrsflächen

RSA - Richtlinien für die Sicherung von Arbeitsstellen an Straßen

Wird in den vorgenannten Vorschriften auf andere Normen, Richtlinien und Verordnungen verwiesen, so sind diese ebenfalls Vertragsbestandteil.

6 Alle behördlichen Genehmigungen, die bei der Durchführung der Arbeiten erforderlich sind wie z.B. Verkehrsrechtliche Anordnung, Verkehrsgenehmigungen, Genehmigung zur Lagerung von Material usw. sind vor Baubeginn vom Auftragnehmer einzuholen und kostenfrei zur Verfügung zu stellen.

6.1 Die Sicherung im öffentlichen Verkehrsbereich richtet sich nach der Straßenverkehrsordnung in Verbindung mit den Richtlinien für die Sicherung von Arbeitsstellen an Straßen (RSA) sowie nach den behördlichen Auflagen. Die verkehrsrechtliche Anordnung ist jederzeit auf der Baustelle vorzuhalten. Der Auftragnehmer hat eine vorherige Absprache mit den örtlichen Straßenverkehrsämtern und Polizeidienststellen zu treffen.

Die Kosten für verkehrslenkende Maßnahmen, Absperrungen und Beleuchtung der Baustelle bei Tag und Nacht sind in die Einheitspreise mit einkalkuliert. Zugänge und Einfahrten von Anliegern sind soweit wie möglich freizuhalten. Behinderungen sind mit den Anliegern und dem Auftraggeber abzustimmen. Fußgängerüberquerungshilfen sowie Stahlplatten zur Einrichtung von Notbrücken im Bereich von Einfahrten und einmündenden Straßen sind in ausreichender Anzahl vorzuhalten und bei Bedarf unentgeltlich einzurichten.

6.2 Der Auftragnehmer hat sich bei den zuständigen Stellen vor Baubeginn umfassend über die Lage und Führung von Versorgungsleitungen, Nachrichtenkabeln, Abwasserleitungen und sonstigen Anlagen zu erkundigen, die möglicherweise durch das Gebiet führen, in dem die von ihm übernommenen Arbeiten durchgeführt werden.

Hinweise zur Ausführung bzw. Abrechnung:

Rechnungen können per Mail an posteingang@wv-oleftal.de gesendet werden.

Die Ausführung der Tiefbauarbeiten zur Verlegung der Wasserleitung erfolgt in mehreren Abschnitten. Alle hierfür anfallenden Mehrkosten sind in die Einheitspreise einzukalkulieren.

Zur Abrechnung Grabenaushub - Verweis Ergebnisprotokoll Nr. 6 vom 02.03.2026, Ingenieurbüro Berg & Partner GmbH;
Punkt 3.1: ,, Derzeit sieht die Planung des Hagefelds ab Kreuzung Hagefeld/Höttenstr. in östlicher Richtung einen Fahrbahnaufbau von 61 cm und einen Gehwegaufbau von 50 cm vor. In westlicher Richtung ist für das Hagefeld eine Aufbaustärke von 65 cm in der Fahrbahn und von 64 cm in den Nebenanlagen vorgesehen. Die Grabentiefen bzw. Mengenermittlungen durch die Versorgungsträger sind somit ab Planum zu kalkulieren.

Bei Ausführung der Tiefbauarbeiten ist die Bauüber- wachung rechtzeitig (mind. 24 Std. vorher) zwecks Koordinierung der Verlegearbeiten zu informieren.

Die Abrechnung für die Aushub- und Verfüllarbeiten in Wiesen- und Weidenflächen erfolgt nach Oberbodenabtrag.
Weiterhin wird die Wasserleitung abschnittweise verlegt. Evtl. Mehrkosten aufgrund von Stillstand für Spülvorgänge und Desinfektion (einschl. Probeentnahme und Auswertung) sind ebenfalls in die Einheitspreise einzurechnen.

Es ist dafür Sorge zu tragen, dass im Zuge der Baumaßnahme Maschinen und Geräte sowie Baustoffe ausschließlich auf ökologisch unbedenklichen Flächen abgestellt bzw. gelagert werden.

Auf die ordnungsgemäße Verwendung bzw. Entsorgung von anfallendem Bodenaushub durch Einhaltung der DIN 19731 (Bodenbeschaffenheit) und der DIN 18915 (Vegetationstechnik im Landschaftsbau-Bodenarbeiten) wird verwiesen.

### Titel 01 Baustelleneinrichtung

**01.1 Baustelleneinrichtung und -räumung**
*** Pauschalposition
Für das Einrichten der Baustelle mit den zur sach- und fristgerechten Durchführung der vertragsgemäßen Bauleistungen notwendigen Geräten, Werkzeugen, Maschinen, Transport- mitteln, Gerüsten, Hebewerkzeugen, Hilfsbrücken, Aussteifungen, Absperrungen, Einrichtungen zur Versorgung mit elektrischem Strom und zur Beschaffung von Unterkunftsräumen, Toilettenanlagen sowie Material- und Werzeugcontainer; für das Beschaffen, Mieten und Anlegen etwa notwendiger weiterer Arbeitsplätze, Lagerplätze und Zufahrtswege über die vom AG zur Verfügung gestellten hinaus;
für das Vorhalten, Betreiben und Unterhalten der Baustelleneinrichtung, Unterhalten der Zufahrtswege.

In den EP einzurechnen ist das Einholen der ggf. er- forderlichen Aufbruch- bzw. Verkehrsgenehmigungen sowie die erforderlichen Beschilderungs-, Absperrungs- und Sicherungs maßnahmen während der gesamten Bauzeit.

Ferner ist das Einholen von Bestandsplänen, Aufmaß- skizzen, ggf. Einweisungen vor Ort und Suchschachtungen von anderen Versorgungsträgern mit einzurechnen.

Für die Baustellenräumung nach betriebsfertiger Über- gabe aller Leistungen an den Bauherrn, Aufladen und Abtransport aller Geräte, Maschinen usw., säubern der Baustelle von Bauschutt, Verpackungsmaterial usw. unter Berücksichtigung aller Vorbemerkungen und Vertrags- bedingungen.

Die Baustelleneinrichtung gilt für alle Leistungen des Leistungsverzeichnisses und ist in die Einheitspreise einzurechnen.
Menge: 1,000 psch

**01.2 Baustelleneinrichtung und -räumung, bei getrennter Vergabe.**
*** Pauschalposition
*** Bedarfsposition ohne GB
Die Position "Baustelleneinrichtung / - Räumung für die Wasserleitung wird nur bei getrennter Vergabe zu den Kanal und Straßenbauarbeiten der Stadt Schleiden berücksichtigt.

Für das Einrichten der Baustelle mit den zur sach- und fristgerechten Durchführung der vertragsgemäßen Bauleistungen notwendigen Geräten, Werkzeugen, Maschinen, Transport- mitteln, Gerüsten, Hebewerkzeugen, Hilfsbrücken, Aussteifungen, Absperrungen, Einrichtungen zur Versorgung mit elektrischem Strom und zur Beschaffung von Unterkunftsräumen, Toilettenanlagen sowie Material- und Werzeugcontainer; für das Beschaffen, Mieten und Anlegen etwa notwendiger weiterer Arbeitsplätze, Lagerplätze und Zufahrtswege über die vom AG zur Verfügung gestellten hinaus;
für das Vorhalten, Betreiben und Unterhalten der Baustelleneinrichtung, Unterhalten der Zufahrtswege.

In den EP einzurechnen ist das Einholen der ggf. er- forderlichen Aufbruch- bzw. Verkehrsgenehmigungen sowie die erforderlichen Beschilderungs-, Absperrungs- und Sicherungs maßnahmen während der gesamten Bauzeit.

Ferner ist das Einholen von Bestandsplänen, Aufmaß- skizzen, ggf. Einweisungen vor Ort und Suchschachtungen von anderen Versorgungsträgern mit einzurechnen.

Für die Baustellenräumung nach betriebsfertiger Über- gabe aller Leistungen an den Bauherrn, Aufladen und Abtransport aller Geräte, Maschinen usw., säubern der Baustelle von Bauschutt, Verpackungsmaterial usw. unter Berücksichtigung aller Vorbemerkungen und Vertrags- bedingungen.

Die Baustelleneinrichtung gilt für alle Leistungen des Leistungsverzeichnisses.
Menge: 1,000 psch

### Titel 02 Oberflächenaufbruch- und Wiederherstellung

**02.1 Trennschnitte Asphalt**
Asphaltbefestigung durch Trennschnitte in Fahrbahn geradlinig
schneiden.
Trennen durch schneiden.
Dicke der Asphaltbefestigung über bis 25cm.
Asphaltbefestigung im Fahrbahnbereich.
Inkl. Asphaltfuge schneiden.
Abbruchmaterial, nicht schadstoffbelastet, zu einer
zugelassenen Verwertungsanlage transportieren und abladen.
Menge: 45,000 m

**02.2 Bit. Asphaltbefestigung bis 15 cm**
Bitum. Asphaltbefestigung bis zu einer Gesamtstärke von 15 cm aufbrechen und aufnehmen.
Flächen außerhalb des Vollausbaus.
Gesamtaufbruchtiefe bis 15 cm.
Abbruchmaterial, nicht schadstoffbelastet, zu einer
zugelassenen Verwertungsanlage transportieren und abladen.
Evtl. erforderliche Mehrbreiten
bedürfen der vorherigen Zustimmung durch den AG.
Menge: 20,000 m²

**02.3 Bit. Asphaltbefestigung bis 25 cm**
Bitum. Asphaltbefestigung bis zu einer Gesamtstärke von 25 cm aufbrechen und aufnehmen.
Flächen außerhalb des Vollausbaus.
Gesamtaufbruchtiefe bis 25 cm.
Abbruchmaterial, nicht schadstoffbelastet, zu einer
zugelassenen Verwertungsanlage transportieren und abladen.
Evtl. erforderliche Mehrbreiten
bedürfen der vorherigen Zustimmung durch den AG.
Menge: 20,000 m²

**02.4 Entsorgung von kohlenteerhaltigen Bitumengemisch**
Schadstoffhaltigen Asphaltaufbruch, einschl. belasteter oberer Schotterlage, laden und zu einer Aufbereitungsanlage nach Wahl des AN zur Zwischen- oder Endlagerung abfahren und abladen. Einschließlich Entsorgungskosten.
Material: Schwarzdecke / Schotter PAK-haltig (teerhaltig).
Der AN hat die Materialien nachweislich entsprechend dem Kreislaufwirtschafts- und Abfallgesetz und der TR LAGA unter Beachtung des Entsorgungskonzeptes zu entsorgen.
Kipp- und Ablagerungsgebühren sowie Genehmigungs- gebühren sind in den EP einzurechnen.
Vom AN ist die Ablagerungsstätte / Aufbereitungsanlage anzugeben:

Angaben des Bieters zur Ablagerungsstätte/Aufbereitungsanlage im
Bieterangabenverzeichnis: '.........'

Bei Zwischenlagerung sind die Vorschriften für die Lagerung umweltbelastender Stoffe einzuhalten.
Als Zulage zu den Aufbruchpositionen.
Menge: 5,168 t

**02.5 Asphalt- Tragschicht AC 32 T S**
Asphalttragschicht aus Asphalttragschichtmischghut AC 32 T S
herstellen.
In Verkehrsflächen der Belastungsklasse bis Bk1,8. Hier
dörfliche Hauptstraße.
Einbaudicke = 12 cm.
Bindemittel = 70/100.
Asphalttragschicht frei Baustelle, liefern und bis 4,0 cm unter
Oberkante Straßenniveau einbauen und mit geeignetem
Verdichtungsgerät fachgerecht verdichten.
Der Nachweis hat mit Lieferscheinen zu erfolgen.
Der Auftraggeber ist mindestens 24 h vor der Ausführung über
die Durchführung der Asphaltarbeiten zu informieren.
Mehreinbau wird nicht vergütet, Mindereinbau wird abgezogen.
Nicht maschinell zu erreichende Flächen, sowie schmale
Einbaustreifen, Zwickel und sonstige Ecken sind von Hand im
gleichen Arbeitsgang einzubauen.
In den Einheitspreisen mit einzurechnen ist das Nachverdichten
der aufgelockerten Randzonen in den ungebundenen
Tragschichten.
Menge: 20,000 m²

**02.6 Unterlage reinigen.**
Unterlage reinigen. Anfallendes Kehrgut der Verwertung nach
Wahl des AN zuführen.
Unterlage = Asphaltbefestigung.
Menge: 20,000 m²

**02.7 Bitumenemulsion aufsprühen**
Bitumenemulsion zur Herstellung des Schichtverbundes
aufsprühen.
In Verkehrsflächen bis Belastungsklasse Bk0,3, hier
Gehwegrampe und Abstellflächen für PKW-Verkehr.
Unterlage = Asphaltbefestigung.
Bindemittel = C40BF1-S.
Bindemittelmenge = 300g/m².
Vor Einbau Asphaltdeckschicht.
Menge: 20,000 m²

**02.8 Asphalt- Deckschicht AC 8 D S**
Asphaltdeckschicht aus Asphaltbeton AC 11 D S herstellen.
In Verkehrsflächen der Belastungsklasse bis Bk1,8. Hier
dörfliche Hauptstraße.
Einbaudicke = 4,0 cm.
Bindemittel = 25/55-55.
Asphaltdeckschiht frei Baustelleund mit Fertiger fachgerecht
einbauen und verdichten.
Der Nachweis mit Lieferscheinen hat zu erfolgen.Der
Auftraggeber ist mindestens 24 Std vor Ausführung über
die Durchführung der Asphaltarbeiten zu informieren.
Mehreinbau wird nicht vergütet, Mindereinbau wird
abgezogen.
Nicht maschinell zu erreichende Flächen sowie schmale
Einbaustreifen, Zwickel und sonstige Ecken sind von
Hand im gleichen Arbeitsgang einzubauen.
Menge: 19,500 m²

**02.9 Abstumpfungsmaßnahme durchführen**
Abstumpfungsmaßnahme zur Erhöhung der Anfangsgriffigkeit durch gleichmäßiges Aufbringen und Einwalzen von Abstreukörnung durchführen. Nicht gebundene Abstreukörnung aufnehmen und der Verwertung nach Wahl des AN zuführen.
Abstreukörnung = leicht bituminierte Lieferkörnung 1/3.
Aus Gestein wie Aufhellungsgestein in Asphaltdeckschicht.
Abstreumenge = 1,0 kg/m2.
Maschinell abstreuen.
Menge: 19,500 m²

**02.10 Naht in Asphaltschicht herstellen.**
Naht in Asphaltschicht herstellen.
Naht in Asphaltdeckschicht.
Längsnaht, Nähte im Aufweitungsbereich und Quernaht am
Ausbauanfang und Ausbauende.
Herstellen der Nahtflanke durch Kantenandrückrolle.
Heiß aufzubringendes Polymermodifiziertes Bitumen 25/55-55 A
auf die Nahtflanke volldeckend auftragen oder anspritzen,
Menge 50g/m je cm Schichtdicke.
Dicke der Schicht über 2,5 bis 3,5cm.
Menge: 45,000 m

**02.11 Randabdichtung herstellen.**
Flankenfläche des hochliegenden Randes der Asphaltschichten abdichten durch heiß aufzubringendes Bindemittel.
Auftragsmenge von mindestens 40g/m je cm Schichtdicke.
Bindemittel = 25/55-55 A.
Dicke der abzudichtenden Asphaltbefestigung über 10 bis 12cm.
Menge: 45,000 m

### Titel 03 Erdarbeiten, Verfüllung Ortsnetz

**03.1 Plattendruckversuch nach DIN 18134**
Plattendruckversuch nach DIN 18134

Plattendruckversuche zur Bestimmung der Verformbarkeit und Tragfähigkeit des Bodens, sowie zur Verdichtungskontrolle.
Mindestumfang der Prüfung laut ZTVE-StB: Im Bereich des Leitungsgraben 3 Stück je 150m je Meter Grabentiefe.
Menge: 16,000 St

**03.2 Rohrgraben für Gußrohr bis DN 100 mm bis 1,25 m**
Rohrgraben für Gußrohre bis DN 100 mm der Bodenklassen 2 - 6 der DIN 18300, in einer Breite von 0,60 m und einer Grabentiefe bis 1,25 m ausheben. Die spätere Rohrdeckung muss
1,25 m - 1,35 m von der neuen Straßendecke bzw. von der Gelände-Oberkante betragen. Der Rohrgraben und die Rohrgrabensohle sind gemäß den allgemeinen und besonderen technischen Vorschriften und Normen sowie nach den technischen Vorbemerkungen zum
Leistungsverzeichnis herzurichten.
 Wird Aushub zwischengelagert, ist dieser
so zu lagern, dass er die Bauarbeiten und den Verkehr, insbesondere den Anliegerverkehr, nicht beeinträchtigt. Er muss mind. 0,60 m vom Grabenrand entfernt gelagert werden.
 Alle Kosten die  durch die Zwischenlagerung in der Trasse oder auf einer vom AN zu beschaffenden Fläche enstehen sind einzurechnen Alle Bodenmassen sind auf Kosten des Unternehmers auf eine von ihm zu besorgende Kippe zu transportieren und zu entsorgen. Alle hierfür anfallenden Kosten, einschl. Kippgebühren/Deponiekosten sind in den Einheitspreis mit einzurechnen.
Die Arbeiten einschließlich der Verfüllung des Rohrgrabens sind gemäß der ZTVA-StB 12 durchzuführen.
Im EP enthalten sind die erf. Verbauarbeiten gem.
VOB DIN 18303 einschl. zusätzlicher Aushubarbeiten, die Oberflächenwasserhaltung, das Abstützen von Masten und Mauern, die Sicherung von Grenzsteinen, die Beseitigung von Schäden an Privatanlagen, Wasserleitungen, Gasleitungen, Kanalleitungen, Grenzsteinen, Elektro- und Telefonkabeln, welche durch den Unternehmer verursacht werden, sowie sämtliche Erschwernisse durch Leitungskreuzungen in allen vorkommenden Dimensionen.
Vorhandene Ver- und Entsorgungsleitungen sichern. Leitungen die quer zur Trasse verlaufen sind von Hand freizulegen, für die Dauer der Bauzeit zu sichern und im Zuge der Verfüllung gem. den Vorschriften der Versorgungsträger zu unterfüllen, mit Sand zu ummanteln und mit Warnband zu sichern.
In den EP einzurechnen sind sämtliche Erschwernisse bei der Ausschachtung des Rohrleitungsgrabens über, unter und im seitlichen Bereich der Hindernisse in Hand- und Maschinenschachtung sowie alle erforderlichen Arbeiten.

Es wird besonders darauf hingewiesen, dass für die erf. Handarbeiten keine besonderen Zulagen gewährt werden.

Die Abrechnung vom Rohrgrabenaushub erfolgt ab Planum. Hier 0,50 m Gehwegaufbau und 0,64 m in Nebenanlagen. (Siehe Vorbemerkungen)
Menge: 540,000 m

**03.3 Rohrgraben für Gußrohr bis DN 100 mm bis 1,60 m**
Rohrgraben wie in der Vorposition beschrieben, jedoch Grabentiefe bis 1,60 m.

Die Abrechnung vom Rohrgrabenaushub erfolgt wie in der Vorposition beschrieben.
Menge: 20,000 m

**03.4 Rohrgraben für Gußrohr außerhalb Vollausbau bis DN 100 mm bis 1,55 m**
Rohrgraben für Gußrohr bis DN 100 mm der Bodenklassen
2 - 6 der DIN 18300, in einer Breite von 0,60 m und einer Grabentiefe bis 1,55 m ausheben. Die spätere Rohrdeckung muss
1,25 m - 1,35 m von der neuen Straßendecke bzw. von der Gelände-Oberkante betragen. Der Rohrgraben und die Rohrgrabensohle sind gemäß den allgemeinen und besonderen technischen Vorschriften und Normen sowie nach den technischen Vorbemerkungen zum
Leistungsverzeichnis herzurichten.
 Wird Aushub zwischengelagert, ist dieser
so zu lagern, dass er die Bauarbeiten und den Verkehr, insbesondere den Anliegerverkehr, nicht beeinträchtigt. Er muss mind. 0,60 m vom Grabenrand entfernt gelagert werden. Alle Kosten die durch die Zwischenlagerung in der Trasse oder auf einer vom AN zu beschaffenden Fläche enstehen sind einzurechnen Alle Bodenmassen sind auf Kosten des Unternehmers auf eine von ihm zu besorgende Kippe zu transportieren und zu entsorgen. Alle hierfür anfallenden Kosten, einschl. Kippgebühren/Deponiekosten sind in den Einheitspreis mit einzurechnen.
Die Arbeiten einschließlich der Verfüllung des Rohrgrabens sind gemäß der ZTVA-StB 12 durchzuführen.
Im EP enthalten sind die erf. Verbauarbeiten gem.
VOB DIN 18303 einschl. zusätzlicher Erdarbeiten, die Oberflächenwasserhaltung, das Abstützen von Masten und Mauern, die Sicherung von Grenzsteinen, die Beseitigung von Schäden an Privatanlagen, Wasserleitungen, Gasleitungen, Kanalleitungen, Grenzsteinen, Elektro- und Telefonkabeln, welche durch den Unternehmer verursacht werden, sowie sämtliche Erschwernisse durch Leitungskreuzungen in allen vorkommenden Dimensionen.
Vorhandene Ver- und Entsorgungsleitungen sichern. Leitungen die quer zur Trasse verlaufen sind von Hand freizulegen, für die Dauer der Bauzeit zu sichern und im Zuge der Verfüllung gem. den Vorschriften der Versorgungsträger zu unterfüllen, mit Sand zu ummanteln und mit Warnband zu sichern.
In den EP einzurechnen sind sämtliche Erschwernisse bei der Ausschachtung des Rohrleitungsgrabens über, unter und im seitlichen Bereich der Hindernisse in Hand- und Maschinenschachtung sowie alle erforderlichen Arbeiten.

Es wird besonders darauf hingewiesen, dass für die erf. Handarbeiten keine besonderen Zulagen gewährt werden.

Die Position bezieht sich auf die Bereiche außerhalb des geplanten Vollausbaus.
Menge: 25,000 m

**03.5 Rohrgraben für Gußrohr außerhalb Vollausbau bis DN 100 mm bis 1,80 m**
Rohrgraben wie in der Vorposition beschrieben, jedoch Grabentiefe bis 1,80 m.

Die Position bezieht sich auf die Bereiche außerhalb des geplanten Vollausbaus.
Menge: 5,000 m

**03.6 Bodenaushub und Verfüllung**
Bodenaushub und Verfüllung wie in den Grabenaushub- und Verfüllpositionen beschrieben, jedoch als Mehraushub für die Einkreuzungsstellen in maschinenunterstützter Handschachtung bis zu einer Tiefe von 2,00 m.
Menge: 32,000 m³

**03.7 Zulage Bodenklasse 7**
Schwerer Fels als Bodenklasse 7 nach DIN
18 300 lösen, laden und seitlich lagern,
 Als Zulage zu den Aushubpositionen.
Menge: 25,000 m³

**03.8 Bewehrter und unbewehrter Beton abbrechen**
Bewehrter und unbewehrter Beton in der Baugrube vorgefunden in unterschiedlichen Abmesseungen, abbrechen und abfahren, als Zulage zu den Erdarbeiten.
Menge: 25,000 m³

**03.9 Sandbettung, Rohrummantelung DN 100**
Wasserleitung Gußrohre/Gasleitung PE bis DN 100
in Sand betten, die Rohrgrabensohle mit 10 cm Sand
ausbetten, höhen- und fluchtgerecht abziehen, die
verlegte Rohrleitung ummanteln, bis 30 cm über
Rohrscheitel abdecken und fachgerecht verdichten.
Einschl. Lieferung des Sandes Körnung 0 - 3 mm (kein
Lavasand).
In den EP mit einzurechnen ist der Transport innerhalb der Baustelle bis Verwendungsstelle.
Einschl. aller Nebenarbeiten.
Menge: 565,000 m

**03.10 Frostschutzschicht herstellen**
Frostschutzmaterial 0/45 mm, gem. ZTVT-StB entsprechend den Anforderungen für Straßen liefern, einbauen und verdichten.
Stärke: bis 64 cm.
Material: Lava- oder Basaltschotter.
Die Verdichtung hat so zu erfolgen, dass mind. 120 MN/m2 erreicht werden (EV2/EV1 < 2,2). Nachweis erforderlich.

Angebotenes Material und Hersteller im
Bieterangabenverzeichnis: '.........'

Einschl. Herstellung des Planums, max. Abweichung von der Sollhöhe + - 1 cm.
Abgerechnet wird nach Auftragsprofilen.

Die Position bezieht sich auf die Bereiche außerhalb des geplanten Vollausbaus.
Menge: 217,000 m³

**03.11 Schottertragschicht - Lava ungleichmäßiger Körnung**
Schottertragschicht 0/32
Dicke: 15 cm.

Lava ungleichmäßiger Körnung zur Grabenverfüllung in Nebenanlagen liefern, lagenweise einbauen und verdichten; einschl. der Abfuhr von hierdurch verdrängten Bodenmassen, auf eine zugelassene Deponie.
 Als Zulage zu den Erdpositionen.

Angebotenes Material und Hersteller im
Bieterangabenverzeichnis:
'.........'
Im EP enthalten sind Lieferung des Materials und alle
Nebenarbeiten. Die Abrechnung erfolgt nach Einbauprofilen.
Menge: 60,000 m³

**03.12 Bauseitig geliefertes Trassenwarnband**
Bauseitig geliefertes Trassenwarnband in den lageweise
verdichteten Graben im Abstand von 50-70cm oberhalb des Rohrscheitels verlegen.
Menge: 565,000 m

**03.13 Beton herstellen, liefern und einbringen.**
Beton herstellen, liefern und einbringen.
Beton C 20/25 für die Befestigung und Verankerung
der Krümmer und als Sicherung der Einkreuzungsstellen
aus gewaschenem Rheinkies durch Maschinenmischung
herstellen, an Ort und Stelle transportieren,
entsprechend den Anordnungen der Bauleitung einbringen
und durch Stampfen verdichten, einschl. Lieferung aller
erforderlichen Baustoffe.
Menge: 25,000 m³

**03.14 Vorhandene Versorgungsleitung/ Ortskabel im Zuge der**
Vorhandene Versorgungsleitung/ Ortskabel im Zuge der Grabenarbeiten aufnehmen,
für die Dauer der Bauzeit neben dem Rohrgraben
aufhängen bzw. abstützen, seitlich lagern, sichern und nach Verlegung der Rohrleitung im Zuge der Verfüllung des Grabens
seitlich am Grabenrand neu verlegen.
Beim Verfüllen des Grabens sind die Leitungen gem. den Vorschriften der Versorgungsträger zu unterfüllen, mit Sand zu
ummanteln und mit Warnband zu sichern.
Einschl. das Liefern von Sand.

In den EP einzurechnen sind sämtliche Erschwernisse bei der Ausschachtung des Rohrleitungsgrabens über, unter und im seitlichen Bereich der Hindernisse in Hand- und Maschinenschachtung sowie alle erforderlichen Arbeiten.
Gebündelte Ver- und Entsorgungsleitungen bis zu einer Breite oder Höhe von 0,50 m Abstand werden als eine Leitung vergütet. Ein fotografischer Nachweis ist erforderlich. Nicht im Graben sichtbare Kabel werden nicht vergütet.
Als Zulage zum Grabenaushub.
Menge: 540,000 m

**03.15 Querung vorh. Leitungstrasse größer DN 150**
Erschwernis durch Behinderungen einer querenden/kreuzenden
Leitungstrasse.

Im Leitungsgraben vorhandene Gas- und Wasserleitungen und Kanalleitungengrößer DN 150 in verschiedenen Abschnitten.

Vorhandene Leitungen nach Weisung des VT bei
Herstellung des Rohrgrabens in Handschachtung
freilegen, und gegen Beschädigung sichern.

Nach Einbau der Leitungen sind die Leitungen auf
einem verdichteten, steinfreien Zwischenplanum zu
verlegen, einschl. liefern und einbauen der
vorgeschriebenen Sandummantelung 0/3 mm - 0/5 mm und
des Trassenwarnbandes.

Die Beschädigung von Leitungen ist dem Auftraggeber und
dem zuständigen Versorgungsträger umgehend zu melden.
Die Instandsetzung erfolgt in Absprache und unter
Anleitung des Versorgungsträgers zu Lasten des
Auftragnehmers.

Der Einheitspreis gilt für Leitungen und
Leitungspakete. Leitungspakete bis zu einer Breite von
50 cm werden als
1 Stück Querung abgerechnet.

Alle beschriebenen Leistungen, Material, erforderliche
Maschinen, Erschwernis durch Handschachtung sind in den
EP einzurechnen. Gewonnene Erdmassen sind ordungsgemäß
zu entsorgen.

Für die Ermittlung des Einheitspreises ist von einer
max. Querungsbreite von 2,50 m auszugehen. Die
Abrechnung erfolgt je Stck Querung einer Leitung.
Menge: 250,000 m

**03.16 Querung vorh. Rohrleitung DN 200 bis DN 400**
Erschwernis durch Behinderungen unter einer querenden
Rohrleitung

Im Leitungsgraben vorhandene Kanäle
DN 200 - DN 400 mm in verschiedenen Abschnitten.

Vorhandene Leitungen bei Herstellung des Rohrgrabens in
Handschachtung freilegen, und gegen Beschädigung
sichern.

Nach Einbau der Leitungen sind die Leitungen auf
einem verdichteten, steinfreien Zwischenplanum zu
verlegen, einschl. liefern und einbauen der
vorgeschriebenen Sandummantelung 0/3 mm - 0/5 mm.

Alle beschriebenen Leistungen, Material, erforderliche
Maschinen, Erschwernis durch Handschachtung sind in den
EP einzurechnen.
Gewonnene Erdmassen sind ordungsgemäß zu entsorgen.
Menge: 13,000 St

**03.17 Schieberkappen auf Betonunterlagsplatten**
Schieberkappen auf Betonunterlagsplatten auf Straßen-
bzw. Gehweghöhe setzen. In den Einheitspreis
einzurechnen sind die erforderlichen Höhenanpassungen
an die verschiedenen Bauzustände (Planum, Frostschutz
Asphaltschichten usw.).
Kappen und Unterlagsplatten werden durch den
Wasserverband OLEFTAL angeliefert.
Einschl. aller erf. Nebenarbeiten.
Vor dem Einbau der Asphalt / Pflasterdecke
hat der AN den AG rechtzeitig zu informieren,
damit dieser vorab eine Funktionsprüfung vornehmen kann.
Menge: 5,000 Stk

**03.18 Hydrantenkappen auf Betonunterlagsplatten**
Hydrantenkappen  auf Betonunterlagsplatten auf Straßen-
bzw. Gehweghöhe setzen. In den Einheitspreis
einzurechnen sind die erforderlichen Höhenanpassungen
an die verschiedenen Bauzustände (Planum, Frostschutz
Asphaltschichten usw.).
Kappen und Unterlagsplatten werden durch den
Wasserverband OLEFTAL angeliefert.
Einschl. aller erf. Nebenarbeiten.
Vor dem Einbau der Asphalt / Pflasterdecke
hat der AN den AG rechtzeitig zu informieren,
damit dieser vorab eine Funktionsprüfung vornehmen
kann.
Menge: 6,000 Stk

**03.19 Gussrohre DN 100 verstrecken**
Gussrohre DN 100 vom Rohranhänger des WVO an Anfahrbaren Punkten abladen und entlang der Trasse verstrecken. Unterschiedliche Transportlängen im Baustellenbereich, bis 300 m
Auf den Schutz der Rohre ist besonders zu achten. Für Beschädigungen an der Isolierung haftet der AN. Hilfestellung für die Rohrverlegung wird gesondert vergütet.
Menge: 540,000 m

**03.20 Hilfestellung bei der Verlegung Gussrohr DN 100, Steckmuffe,**
Hilfestellung bei der Verlegung von Gussrohr DN 100, Bl. 6,00m, PN 16, mit Steckmuffe,
PE - Kunststoffmantelumhüllt außen,
ausgekleidet innen mit Zementmörtel. Der Einbau von Rohrbögen wird nicht gesondert vergütet.
Menge: 540,000 m

### Titel 04 Hausanschlussarbeiten

*Hinweis: Ausführungs- / Abrechnungshinweise*
Erneuerung, Teilerneuerung und Umbindung von Insgesamt 31 Hausanschlüssen:
Hausanschlüsse sind gesondert von der Hauptleitung in Rechnung zu stellen. Dieser Rechnung ist eine Aufstellung für jeden Anschluss beizufügen, aus der die Summe ersichtlich ist. Mehrere Anschlüsse können dann zu einer Rechnung zusammengefasst werden.

Werden Hausanschlüsse mit Hilfe eines Bodenverdrängungshammer / Erdrakete verlegt, oder Minierungen unter Hindernissen vorgenommen, so werden diese Abschnitte entsprechend den Rohrgrabenpositionen abgerechnet.

Sämtliche Leitungskreuzungen wie Gas, Wasser, Strom, SB-Kabel, Telekom, Kanal-HA usw. (einschl. Suchschachtungen) sind in die Einheitspreise einzurechnen und werden nicht gesondert vergütet. Die durch Ver- und Entsorgungsleitungen erforderlichen Suchschachtungen und Handschachtungsarbeiten sind ebenfalls in die Einheitspreise einzurechnen.

Eine Minderung bzw. eine Erhöhung der Massenvordersätze hat keinen Einfluss auf die angebotenen Einheitspreise.

**04.1 Rohrgraben 0,60 m x 1,20 m in allen bef. Oberflächen**
Rohrgraben 0,60 m x 1,20 m in Bodenklasse 1-6 gemäß DIN 18300, einschl. Schweiß- und Verbindungsgruben, für die Verlegung von Hausanschlußleitungen in allen vorkommmenden Oberflächen in Hand- und Baggerschachtung herstellen und den Aushub zu einer zugelassenen Deponie transportieren und entsorgen. Vor der Rohrverlegung die Grabensohle mit 0,10 m Sand ausbetten und verdichten. Die Rohrleitung in 20 cm Höhe mit Sand der Körnung 0/3 mm abdecken und verdichten, Trassenwarnband verlegen, die Verfüllzone bis Unterkante befestigte Oberflächen bzw. Tragschichten mit Frostschutzmaterial nach DIN 18 315 lagenweise verfüllen und verdichten. Wiederherstellung der Oberflächenbefestigung gemäß ZTVA-StB einschl. der erforderlichen Rückschnitte.
Abgerechnet wird von Rohrachse Hauptrohr bis Hauswand.
Menge: 205,000 m

**04.2 Rohrgraben 0,60 m x 1,20 m ohne bef. Oberfläche**
Rohrgraben 0,60 m x 1,20 m in Bodenklasse 1-6 gemäß DIN 18300, einschl. Schweiß- und Verbindungsgruben, für die Verlegung von Hausanschlussleitungen ohne befestigte Oberflächen in Hand- und Baggerschachtung herstellen und den Aushub zu einer zugelassenen Verwertungsanlage transportieren und entsorgen. Vor der Rohrverlegung die Grabensohle mit 0,10 m Sand ausbetten und verdichten. Die Rohrleitung in 20 cm Höhe mit Sand der Körnung 0/3 mm abdecken und verdichten, Trassenwarnband verlegen, die Verfüllzone mit Frostschutzmaterial nach DIN 18 315 lagenweise verfüllen und verdichten. Wiederherstellung der Oberflächen wie vorgefunden.
Abgerechnet wird von Rohrachse Hauptrohr bis Hauswand.
Menge: 50,000 m

**04.3 Hausanschlußpauschale mit befestigten Oberflächen**
Hausanschlußpauschale für Hausanschlüsse. Bodenklasse 1-6 gemäß DIN 18 300 für die Herstellung von jeweils einem Kopfloch an der Hauptleitung und der Keller- oder Hauswand in allen vorkommenden Oberflächen in Hand- oder Baggerschachtung herstellen und den Aushub zu einer zugelassenen Deponie transportieren. Vor der Rohrverlegung die Baugruben mit 0,10 m Sand ausbetten und verdichten. Die Rohrleitung in 20 cm Höhe mit Sand der Körnung 0/3 mm abdecken und verdichten, Trassenwarnband verlegen, die Verfüllzone bis Unterkante befestigte Oberflächen bzw. Tragschichten mit Frostschutzmaterial nach DIN 18 315 lagenweise verfüllen und verdichten. Wiederherstellung der Oberflächenbefestigung gemäß ZTVA-StB einschl. erforderlicher Rückschnitte.
Menge: 14,000 Stk

**04.4 Zulage zur Vorposition - Hausanschlußpauschale ohne Oberflächen**
Hausanschlußpauschale für Hausanschlüsse. Bodenklasse 1-6 gemäß DIN 18 300 für die Herstellung von jeweils einem Kopfloch an der Hauptleitung und der Kellerwand ohne befestigte Oberfläche in Hand- oder Baggerschachtung herstellen und den Aushub zur Kippe transportieren. Vor der Rohrverlegung die Baugruben mit 0,10 m Sand ausbetten und verdichten. Die Rohrleitung in 20 cm Höhe mit Sand der Körnung 0/3 mm abdecken und verdichten, Trassenwarnband verlegen, die Verfüllzone bis Oberkante bzw. entsprechend der vorhandenen Oberfläche lagenweise verfüllen und verdichten. Wiederherstellung der Oberfläche entsprechend dem Bestand.
Zulage zur Vorposition
Menge: 4,000 Stk

**04.5 Baugruben für Umbindungen ohne Oberfläche**
Baugruben für Umbindungen und Abtrennungen von Wasserhausanschlüssen ohne befestigte Oberflächen herstellen. b=1,20m; l=1,50 m; t=1,60m. Sonst wie Pos. 01.05.02.
Menge: 3,000 Stk

**04.6 Baugruben für Umbindungen in allen Oberflächen**
Baugruben für Umbindungen und Abtrennungen von Wasserhausanschlüssen in allen vorkommenden Oberflächen herstellen. b=1,20m; l=1,50 m; t=1,60m. Sonst wie Pos. 01.05.01.
Menge: 11,000 Stk

**04.7 Mauerdurchbrüche bis d = 50 cm**
Mauerdurchbrüche bis d = 50 cm, in allen vorkommenden Wandarten und in allen Lagen und Winkel bis zu einer Wandstärke von 50 cm für den Einbau einer Hauseinführung gemäß Vorgabe des AG mit Kernbohrgerät herstellen. Nach der Rohrverlegung ist die Außen- wand von außen fachgerecht abzudichten, einschl. Lieferung aller erforderlichen Materialien.
Das Stemmen mit Hand oder Kompressor ist nur in
Ausnahmefällen und in Absprache mit dem AG zulässig. Der gestemmte Mauerdurchbruch wird nach dieser Position abgerechnet.
Menge: 21,000 Stk

**04.8 Mehrstärke für die Herstellung von Mauerdurchbrüchen**
Mehrstärke für die Herstellung von Mauerdurchbrüchen, sonst sinngemäß wie Vorposition.
Abrechnung pro angefangene 10 cm.
Menge: 10,000 Stk

**04.9 Rohrgraben für Notleitung**
Rohrgraben für Notleitung
Herstellung eines Rohrgrabens,um eine überfahrbare und frostsichere Lage der Notleitung herzustellen.
Tiefe: 0,60-0,80m.
Breite: 0,40m.
Menge: 25,000 m

### Titel 05 Stundenlohnarbeiten

*Hinweis: Erläuterung zu Stundenlohnarbeiten*
Sämtliche Stundenlohnarbeiten (Personal- und Maschinen- stunden) dürfen nur nach vorheriger ausdrücklicher Genehmigung durch die Bauleitung oder den Bauherrn ausgeführt werden. Die Stundenlohnrapporte sind täglich, spätestens am Vormittag des darauffolgenden Tages der Bauleitung zur Anerkennung vorzulegen. Später vorgelegte Nachweise werden grundsätzlich nicht anerkannt.
Sie beinhalten für das Personal alle Aufwendungen, insbesondere den tatsächlichen Lohnkosten einschl. vermögenswirksamer Leistungen mit Zuschlägen für Gemeinkosten (Sozialkassenbeiträge, Winterbauumlage u. dgl.), sowie Lohn- und Gehaltsnebenkosten.
Überstundenzuschläge werden nicht vergütet. Zuschläge für Auslösung, Schmutzzulage usw. werden nicht gesondert vergütet und finden Berücksichtigung im hier zu kalkulierenden Einheitspreis. In den Stunden sind ferner alle Nebenkosten wie z.B. Reparatur und Unterhaltung der Geräte und Maschinen sowie die Gestellung der Brennstoffe mit enthalten.
Im Zusammenhang von vorgelegten Stundenzetteln ist die Berufsgruppenzugehörigkeit der tätig gewordenen Person nachzuweisen.

**05.1 Schachtmeisterstunden**
Menge: 2,000 h

**05.2 Vorarbeiterstunden**
Menge: 2,000 h

**05.3 Facharbeiterstunden**
Menge: 5,000 h

**05.4 Hilfsarbeiterstunden**
Menge: 5,000 h

**05.5 Bagger Gewicht bis 7 to**
Bagger Gewicht bis 7 to einschl. Bedienungspersonal
Menge: 2,000 h

**05.6 Bagger Gewicht 7 bis 15 to**
Bagger Gewicht 7 bis 15 to einschl. Bedienungspersonal
Menge: 2,000 h

**05.7 LKW 7,5-to**
LKW 7,5-to einschl. Fahrer
Menge: 2,000 h

**05.8 LKW 10-to**
LKW 10-to einschl. Fahrer
Menge: 2,000 h

USt %: 19,00
